# Sanierung Realschule Broich
Angebotsaufforderung (GAEB DA XML 3.3, DA83)
Projekt: Schulzentrum Broich
Währung: EUR
Auftraggeber: ImmobilienService der Stadt Mülheim a.d., Hans-Böckler-Platz 5, 45468 Mülheim a.d. Ruhr
Ausführungsort: Schulzentrum Broich, Holzstraße 80, 45479 Mülheim a.d. Ruhr
Erstellt mit: 5 250917, NOVA AVA, 18.09.2025

## Informationen zur Ausschreibung
INFORMATIONEN ZUR AUSSCHREIBUNG

Ausführung
Arbeitsbeginn spätestens 4 KW nach erfolgter Beauftragung
Arbeitsbeginn voraussichtlich ab: 01/02/2026
zur Verfügung stehende Arbeitstage: 10 AT, fortlaufend
genauer Ausführungstermin mit Vorlauf von 10 Werktagen durch das bauüberwachende Architekturbüro

Unterlagen
Leistungsverzeichnis mit allgemeinen, technischen und besonderen Vorbemerkungen
Übersichtszeichnung Bauabschnitte
Deckenspiegel Obergeschoss, Grundriss Obergeschoss
Systemschnitte zu den Verdunklungsanlagen mit baulichen Anschlüssen
Pflichtenheft der Stadt Mülheim für Revisionsunterlagen

## Allgemeine Vorbemerkungen
ALLGEMEINE VORBEMERKUNGEN

01) Dem Angebot gemäß beiliegendem Leistungsverzeichnis liegen für Ausführung und Abrechnung die VOB, alle einschlägigen technischen Normen, Richtlinien und Vorschriften sowie baurechtliche und gesetzliche Vorschriften in ihrer jeweils neuesten Fassung zu Grunde, sofern in den allgemeinen und/oder technischen Vorbemerkungen nichts Entgegenstehendes festgelegt ist. 02) Der Bieter versichert mit Abgabe des Angebotes seine Mitgliedschaft in der für ihn zuständigen Berufsgenossenschaft sowie den Abschluss einer ausreichenden Betriebshaftpflichtversicherung. Auf Verlangen des Bauherrn bzw. des ausschreibenden Büros sind entsprechende Nachweise beizubringen. 03) Der Bieter ist verpflichtet, die im Leistungsverzeichnis beschriebenen Positionen auf Vollständigkeit, sach- und fachgerechte Ausführbarkeit und Eignung für den vorgesehenen Verwendungszweck zu überprüfen.  04) Mit den Angebotspreisen sind grundsätzlich alle erforderlichen Leistungen und Materiallieferungen für ein vollständiges, sach- und fachgerechtes und betriebsbereites Werk abgegolten. Nebenleistungen und -lieferungen, die sich aus den Positionen zwangsläufig ergeben, werden nicht gesondert vergütet, auch wenn sie im Leistungsverzeichnis oder in den Bauzeichnungen nicht ausdrücklich erwähnt sind. 05) Mit den Angebotspreisen ist die Vorhaltung aller zur Erbringung der Leistung erforderlichen Maschinen, Werkzeuge und Geräte abgegolten. Die Baustelleneinrichtung ist in den Einheitspreisen miteinzukalkulieren. 06) Mit den Angebotspreisen sind notwendige Arbeits- und Schutzgerüste abgegolten. 07) Mit den Angebotspreisen sind Schutzmaßnahmen für angrenzende Bauteile sowie im Arbeits- und Anlieferungsbereich vorhandene Bäume gegen Verunreinigungen und Beschädigungen sowie Abdeck- und Abklebearbeiten einschließlich ihrer späteren Demontage abgegolten. 08) Mit den Angebotspreisen sind Schutt- und Abfallentsorgung aus eigenen Leistungen abgegolten. Die Kosten der Entsorgung von Schutt und Abfällen, welche aus Nichtbeachtung des vorstehenden Satzes beim Auftraggeber verbleiben, werden gemäß Einschätzung der Bauleitung anteilig auf die verursachenden Unternehmer umgelegt. 09) Mit den Angebotspreisen sind Gebühren für öffentliche Genehmigungen (z. B. Sondernutzungsgebühren), soweit letztere zwangsläufig zur Erbringung des Werks notwendig sind, abgegolten. 10) Der Bieter ist verpflichtet, sich vor Abgabe des Angebotes über die Bauzeichnungen und die Örtlichkeiten zu informieren. Unkenntnis der Sachlage berechtigt nicht zu Nachforderungen. 11) Geschäftsbedingungen des Bieters erlangen keine Gültigkeit. 12) Die Abgabe des Angebotes wird nicht gesondert vergütet. 13) Der Bieter hat auf Verlangen des Bauherrn bzw. des ausschreibenden Büros mind. 3 zum Vergleich geeignete Referenzobjekte zu benennen. 14) Die Einhaltung und Überwachung sämtlicher Unfallverhütungsvorschriften obliegen ausschließlich dem Auftragnehmer (AN). 15) Eventuell notwendige Arbeitsunterbrechungen sowie mehrmalige An- und Abfahrten bedingt durch den Bauablauf berechtigen nicht zu Nachforderungen. 16) Bis zur Abnahme der Arbeiten durch den Bauherrn sind diese vom AN eigenverantwortlich ausreichend zu verwahren. Bei Beschädigung seiner Arbeit durch Dritte hat der AN diese direkt haftbar zu machen. Bauleitung und Auftraggeber übernehmen hierfür keine Haftung. 17) Die Gestellung des Strom- und Wasseranschlusses sowie der Bautoilette erfolgt bauseits ohne gesonderte Kosten.Für Stromanschlüsse erfolgt der Übergabepunkt an zugewiesenen Baustromverteilern. Die ordnungsgemäße Versorgung mittels geeigneter Zuführungen obliegt dem AN.Der Wasseranschluss erfolgt mittels zugewiesener Zapfstelle. 18) Materiallieferungen haben so zu erfolgen, dass Beeinträchtigungen auf der Baustelle oder der Anwohner vermieden werden. Lagerflächen sind ggf. mit der Bauleitung gemeinsam festzulegen. Für die Beschädigung an gärtnerischen Anlagen sowie öffentlichen und privaten Wegeflächen haftet der AN. Für Lagerflächen im öffentlichen Bereich hat der AN die erforderlichen Genehmigungen einzuholen und deren Kosten zu tragen.

## ATV Rollladenarbeiten
Geltungsbereich und Ausführungsgrundlage

Der sachliche Geltungsbereich ergibt sich aus der VOB Teil C,
ATV DIN 18358 - Rollladenarbeiten

Die technische Ausführung ergibt sich aus den genannten Regelwerken. Ergänzend gelten die ATV DIN 18299 "Allgemeine Regelungen für Bauarbeiten", Abschnitte 1 bis 5,  sowie die für die Ausführung der Leistungen anzuwendenden Vorschriften und Normen, die anerkannten Regeln der Technik sowie die Herstellervorschriften, jeweils in ihrer aktuellen Fassung. Bei Widersprüchen gehen die Regelungen der o. a. ATV DIN vor.

## Besondere Vorbemerkungen
BESONDERE VORBEMERKUNGEN :

Der Immobilienservice der Stadt Mülheim a.d. Ruhr führ zurzeit die Sanierung der Realschule im Schulzentrum Mülheim-Broich durch.
Umfang der Gesamtmaßnahme sind grundlegende Fassadensanierungen, Fachraumsanierungen und Brandschutzsanierungen.
Hierbei werden fast sämtliche Oberflächen alle Räume saniert.
Die ausgeschrieben Arbeiten umfassen die Lieferung und Montage von elektrisch betriebenen Verdunklungsanlaqgen in den Fachräumen Biologie, Chemie und Physik.

Folgende Leistungen werden ohne gesonderte Vergütung Bestandteil des Angebots:
Baustelleneinrichtung für die eigenen Arbeiten;
Transport- und Hebezeuge, Transportweg;
Abstimmung mit Bauherr, anderen Gewerken, Architekt u. Fachingenieuren;
Einmessung für die abgefragten Arbeiten;
Bauleitung für das angebotene Gewerk;
Übersenden aller erforderlichen Prüfzeugnisse, Dokumentation und Bescheinigungen;
Sofortiges und ständiges Säubern im Bereich der Arbeitsstellen;
Eindeutige technische Vorgabe zur Anbindung der Motorsteuerleitung, technische Zeichnung mit Lage der Anbindung;
Baustrom, Bauwasser und Bautoilette werden bauseitig zur Verfügung gestellt.

## 02 Verdunklungsanlagen
Datum: 27.06.2025

### Bereich 1 Leistungsverzeichnis

**1.1 Innenverdunklung, B x H: 2,30 x 2,10 m**
Liefern und Montieren einer textilen Innenverdunkelung inkl. aller notwendigen an den Untergrund angepassten Befestigungsmitteln mit folgenden technischen Merkmalen:
Maße: ca. B x H: 2,30 x 2,10 m
Die Maße variieren von Fenster zu Fenster leicht, ein vor Ort Aufmaß ist zwingend erforderlich und einzukalkulieren
Die bauseitigen Gipskartonoberflächen sind zum Zeitpunkt des Einbaus bereist endgestrichen.

1. Kasten
Kasten aus stranggepresstem Aluminium, Seitenteile aus Aluminium-Druckguss, pulverbeschichtet, RAL 9016, verkehrsweiß. Kasten mit verdeckten Blendenschnittkanten. Der Kasten ist oberhalb der Fensterelemente und direkt unterhalb der vorhandenen Abhangdecke an den bauseitig vorhanden Untergrund (Holzträger mit Gipskartonbeplankung) zu montieren.
Kastenform: Eckig
Im Bereich des Auslassschlitzes ist eine Bürstendichtung integriert um jegliche Lichtspiegelungen im Kasten zu vermeiden.

2. Führungsschienen
Führungsschienen aus stranggepresstem Aluminium, pulverbeschichtet, RAL 9016, verkehrsweiß. Mit Einlageprofil und Bürstenkeder.
Befestigung über Stufenbohrung, farblich abgestimmte Abdeckstopfen aus Kunststoff für die Bohrungen sind zu einzuberechnen.

3. Verdunkelungsbehang
Glasfasergewebe, Farbwahl nach AG aus Herstellerfarbkarte.
Der Behang ist nicht brennbar nach DIN 4102-1 A2 auszuführen.

4. Endschiene
Endschiene aus stranggepresstem Aluminium, pulverbeschichtet, RAL 9016, verkehrsweiß, mit Dichtungskeder.

Unterer Abschluss durch bauseitige Fensterbank mit seitlichen Endstopfen aus Kunststoff durch die bei Schnittkantenüberlappung jeglichen Lichteinfall im Bereich der Endschiene verhindert werden soll.

5. Antrieb
Motor mit mechanischer Endabschaltung, inkl. Leitungskabel (mind. 3m). Das Anschlusskabel ist aus dem Kasten herauszuführen, durch die Gipskartondecke durchzuführen.
Die Bohrung für die Kabeldurchführung in der Abhangdecke ist durch den AN auszuführen und so auszuführen, dass die Öffnung durch den Kasten der Verdunklungsanlage überdeckt wird.

6. Oberflächenbehandlung
Die sichtbaren Aluminiumteile sind pulverbeschichtet gem. Farbauswahl AG aus Herstellerfarbkarte herzustellen

7. Einbauort
OG: Raum 101 - Biologie: 5 Stück
OG: Raum 103 - Biologie: 5 Stück
OG: Raum 104 - Physik: 5 Stück
OG: Raum 106 - Physik: 5 Stück
OG: Raum 112 - Chemie: 5 Stück
OG: Raum 1115 - Chemie: 4 Stück

Angebotenes Fabrikat: ____________________

Angebotener Typ: ____________________

Die folgenden Fotos zeigen eine baugleiche Situation im nebenliegenden Gymnasium.
In der Realschule wird oberhalb der Jalousiekastens jedoch ein Gipskartonfries (Breite ca. 40 cm) vorhanden sein. Weiter raumseitig folgt dann bündig zum Fries die in den Fotos abgebildete Mineralfaserdecke.
Der seitliche Anschluss ist immer:
je 1x mit Gipskarton verkleidete Stahlbetonstützen (weiter in den Raum hineinragend) - dort mit stumpfen Anschlag
und
je 1 x mit Gipskarton verkleidete Holzstütze (nicht so weit in den Raum hineinragend), dort mit überlappendem Anschlag. Siehe hierzu auch beigefügte Systemskizze!
(Holz- und Stahlbetonstützen wechseln sich also ab (siehe Grundriss)

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Menge: 29,000 Stck

**1.2 Unterfütterung**
Alu-Rechteckrohr 50x10x2 als Unterfütterung der Führungsschienen und Gehäuse Oberfläche: Ral 9016 (weiß),
liefern, auf Maß schneiden, und montieren;
Menge: 80,000 m

**1.3 Inbetriebnahme**
Herbeiführen einer mit dem TGA-Gewerk zu koordinierenden
Inbetriebnahme aller 29 Stck. Verschattungsanlage. Sämtliche
Steuerungskomponenten werden durch das TGA-Gewerk
geliefert. Schnittstelle der Leistungen ist die Anschlussleitung der
Antriebs-Motoren, welche durch das TGA-Gewerk an die
Steuerung angeschlossen wird.
Die zusätzliche An- und Abfahrt für den Inbetriebnahme-Termin ist mit in die Position einzuberechnen.
Menge: 1,000 Stck

**1.4 Facharbeiter / Vorarbeiter**
Facharbeiter / Vorarbeiter,
Stunden eines Fach- bzw. Vorarbeiters zum gesonderten Nachweis für nicht in dieser Leistungsbeschreibung enthaltene Arbeiten nur auf Anordnung des Bauherrn u. o. der Bauüberwachung Architekt;
Mit dem hier angebotenen Einheitspreis sind sämtliche Kosten des Personal- (Fahrkosten, KFZ Kosten etc.) sowie des Maschinen-, Geräte- u. Werkzeugeinsatzes abgegolten. Ggf. zusätzlicher Materialeinsatz wird gesondert vergütet.
Zur Anerkenntnis sind Stundennachweise umgehend, spätestens nach 3 Werktagen, der Bauüberwachung zu übergeben.
Menge: 4,000 Std

**1.5 Bauhelfer**
Helfer,
Stunden zum gesonderten Nachweis wie vor;
Menge: 4,000 Std

**1.6 Revisionsunterlagen**
Erstellen von Revisionsunterlagen gemäß Pflichtenheft der Stadt Mülheim, siehe Anhang.
Die Unterlagen sind vor Einreichen der Schlussrechnung digital auf CD und 2-fach in 2 Ordnern in Papierform einzureichen:
Menge: 1,000 Stck
